# Los 7 Irritationsschutzwand BW32 Ü1
Angebotsaufforderung (GAEB 90, DA83)
Währung: EUR
Auftraggeber: Die Autobahn GmbH des Bundes

## A11 Umbau ISW BW 32Ü1
Datum: 30.03.26

### Gewerk 50 Leistung auf Rechnung des Bundes

#### Titel 50.01 Baustellensicherheit gem. BaustellV

**50.01.0010 SiGe-Plan erstellen**
Sicherheits- und Gesundheitsschutzplan (SiGe-Plan) nach
RAB 31 erstellen und in digitaler Form als Excel-Datei
an den vom Auftraggeber beauftragten Sicherheits- und
Gesundheitsschutzkoordinator übergeben.
Menge: 1,000 Psch

### Gewerk 51 Leistung auf Rechnung des Bundes

#### Titel 51.01 Baustelleneinrichtung

**51.01.0010 Baustelle einrichten Sämtl.LV-Abschn.*Zufahrt herst.AN**
StL-Nr. 21910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch

**51.01.0020 Baustelle räumen Sämtl. LV-Abschn.**
StL-Nr. 21910111201
Baustelle von allen Geräten, Anlagen, Einrichtungen und
dgl. räumen. Benutzte Flächen und Wege entsprechend dem
ursprünglichen Zustand herrichten. Soweit nicht für
bestimmte Leistungen für das Räumen der Baustelle gesonderte Positionen im Leistungsverzeichnis enthalten
sind, gilt die Pauschale
für alle Leistungen sämtlicher Abschnitte des Leistungsverzeichnisses.
Menge: 1,000 Psch

**51.01.0030 Beweissicherung des Bestandes**
Beweissicherung des Bestandes im Bereich der
Baustelle und den vom Baubetrieb betroffenen Bereichen
mit angrenzender Straßen, Gelände, Vegetation,
Versorgungs- und Entsorgungsleitungen u. dgl.
durchführen.
Erforderliche Hilfskräfte und Hilfsmittel sind
einzurechnen.
Bestand nach Unterlagen des AG.
Die Beweissicherung besteht aus je einer
Bestandsaufnahme vor Beginn der Arbeiten sowie
nach Beendigung der Arbeiten, jedoch vor der Abnahme
der Baumaßnahme.
Die beiden Bestandsaufnahmen sind so durchzuführen,
dass Veränderungen am Bestand, die möglicherweise
durch die Baumaßnahme verursacht sind, festgestellt
werden können.
Schäden sind monetär zu bewerten.
Dokumentation in 3-facher Ausfertigung liefern.
Menge: 1,000 Psch

#### Titel 51.02 Abbruch

**51.02.0010 Boden ausheben Bohrpfähle Tiefe bis 0,65 m Aush. lagern einbauen verdichten**
Boden im Bereich der Bohrpfähle ausheben.
Boden nach Unterlagen des AG.
Aushubtiefe bis 0,65 m unter OK Pfahlkopf.
Aushub zur Wiederverwendung seitlich lagern, nach
Abbruch des Bohrpfahlkopfes als Baugrubenverfüllung
einbauen und verdichten (Dpr. min. 97 %).
Abgerechnet wird senkrecht über der Grundfläche des
Bohrpfahles.
Menge: 4,000 m3

**51.02.0020 Boden ausheben Tiefe bis 0,3 m Aush.lagern einbauen verdichten**
Boden im Bereich Wandelemente ausheben, eingeschütteten
Sockelbereich freilegen.
Boden nach Unterlagen des AG.
Aushubtiefe bis 0,30 m.
Aushubbreite beidseitig 25 cm.
Aushub zur Wiederverwendung seitlich lagern, nach
Ausbau der Wandelemente als Verfüllung einbauen und
verdichten (Dpr. min. 97 %).
Abgerechnet wird nach Wandlänge, gemessen in der Achse.
Menge: 44,000 m

**51.02.0030 Pfosten der ISW ausbauen Stahl Länge 2,90 - 3,30 m Verwerten AN**
Pfosten der Irritationsschutzwand ausbauen. Köcherbeton
vom Pfosten abtrennen. Pfosten nach Unterlagen des AG.
Ausbauort = vorhandene Irritationsschutzwand, 4,00 m
bis 7,50 m vom linken Fahrbahnrand entfernt.
Pfostenabstand 4,00 m.
Wandhöhe über 2,00 bis 2,70 m.
Pfosten aus Stahl, HE-A 160, S 235 JR.
Pfostenlänge ca. 2,90 m bis 3,30 m.
Abbruchmaterial = nicht gefährliche Abfälle,
Abfallschlüssel = 17 04 05 (Eisen und Stahl).
Abbruchmaterial aufnehmen, laden und der Verwertung
nach Wahl des AN zuführen.
Menge: 10,000 St

**51.02.0040 Knickpfosten ausbauen Stahl Länge ca. 3,40 m Verwerten AN**
Pfosten der Irritationsschutzwand ausbauen. Köcherbeton
vom Pfosten abtrennen. Pfosten nach Unterlagen des AG
Ausbauort = Irritationsschutzwand, ca. 5 m vom linken
Fahrbahnrand entfernt.
Pfostenabstand 4,00 m.
Wandhöhe über 2,00 bis 2,80 m.
Stahlknickpfosten aus zwei coupierten Trägern HE-A 160,
S 235 JR.
Pfostenlänge ca. 3,40 m.
Abbruchmaterial = nicht gefährliche Abfälle,
Abfallschlüssel = 17 04 05 (Eisen und Stahl).
Abbruchmaterial aufnehmen, laden und der Verwertung
nach Wahl des AN zuführen.
Menge: 1,000 St

**51.02.0050 Bohrpfahlkopf der ISW abbrechen**
Bohrpfahlkopf der Irritationsschutzwand bis Unterkante
Köcher abbrechen.
Bohrpfahldurchmesser = 70 cm.
Köcherhöhe 65 cm,
Material Bohrpfahl = Beton C 30/37,
Material Verfüllbeton = C 20/25.
Abbruchmaterial = nicht gefährliche Abfälle,
Abfallschlüssel = 17 01 01 (Beton) und 17 04 05 (Eisen
und Stahl).
Abbruchmaterial aufnehmen, laden und der Verwertung
nach Wahl des AN zuführen.
Pfosten bis zum Ausbau in der Lage sichern.
Menge: 11,000 St

**51.02.0060 Wandelement ausbauen Stahlbeton Höhe 2,0-3,0 m Abstand 4 m Verwerten AN**
Wandelement einschl. Fugenmaterial ausbauen.
Wandelement nach Unterlagen des AG.
Ausbauort = vorhandene Irritationsschutzwand, 4,00 bis
10,00 m vom linken Fahrbahnrand entfernt.
Wandelement aus Stahlbeton C 30/37,
Betonelement mit vertikaler Trapezstruktur.
Wandhöhe über 2,00 bis 3,00 m (Elementhöhe 2,30 bis
2,80 m).
Pfostenabstand 4,00 m.
Ggf. erforderliche Zwischenlagerung der Wandelemente
ist einzurechnen.
Abbruchmaterial = nicht gefährliche Abfälle,
Abfallschlüssel = 17 01 01 (Beton) und 17 04 05 (Eisen
und Stahl).
Abbruchmaterial aufnehmen, laden und der Verwertung
nach Wahl des AN zuführen.
Menge: 11,000 St

#### Titel 51.08 Baugruben, Leitungsgräben

**51.08.0010 Suchgraben herstellen Tiefe bis 1,25 m Boden einb.u.v.**
Suchgraben nach Unterlagen des AG einschließlich Handschachtung herstellen. Aushub zur Wiederverwendung
seitlich lagern. Boden nach Unterlagen des AG.
Abgerechnet wird nach Abtragsprofilen.
Grabentiefe bis 1,25 m.
Seitlich gelagerten Boden einbauen und verdichten.
Vorschriften der Versorgungsunternehmen beachten.
Menge: 1,000 m3

**51.08.0020 Leitungssicherung**
Sicherungsmaßnahmen für kreuzende und parallel
verlaufende Leitungen durchführen.
Sicherung der Leitungen vor Beschädigung.
Sicherung nach Wahl des AN.
Leitungen während der Baumaßnahme in Betrieb. Der
derzeit bekannte Leitungsbestand kann dem Lageplan
entnommen werden.
Menge: 1,000 Psch

**51.08.0030 Boden ausheben neue Bohrpfähle Tiefe bis 0,5 m Aush.lagern einbauen verdichten Abr. senkrecht**
Boden im Bereich der neuen Bohrpfähle ausheben.
Boden nach Unterlagen des AG.
Aushubtiefe bis 0,50 m.
Aushub zur Wiederverwendung seitlich lagern, nach
Herstellung des Bohrpfahles als Baugrubenverfüllung
einbauen und verdichten (Dpr. min. 97 %).
Überschüssigen Boden (AVV-Nr. 17 05 04) der Verwertung
nach Wahl des AN zuführen.
Abgerechnet wird senkrecht über der Grundfläche des
Bohrpfahles.
Menge: 2,000 m3

**51.08.0040 Boden ausheben ISW-Wandgraben Tiefe bis 0,5 m Aush.lagern einbauen verdichten Abr. senkrecht**
Boden für ISW-Wandgraben ausheben.
Boden nach Unterlagen des AG.
Aushubtiefe über 0,20 bis 0,50 m.
Breite der Gabensohle 0,50 m.
Aushub zur Wiederverwendung seitlich lagern, nach
Montage der Wandelemente als Verfüllung einbauen und
verdichten (Dpr. min. 97 %).
Überschüssigen Boden (AVV-Nr. 17 05 04) der Verwertung
nach Wahl des AN zuführen.
Abgerechnet wird nach der Länge des Grabens, gemessen
in der Achse.
Ort: Feld-Nr. 0 bis 11.
Menge: 44,000 m

#### Titel 51.17 Gründung

*Hinweis*
Die Herstellung der Bohrpfähle hat so zu erfolgen, dass
Beschädigungen, Setzungen und dgl. ausgeschlossen
werden.
Sollten dazu Behelfe, Schutzvorkehrungen, Abdeckungen,
lastverteilende Unterlagen wie beispielsweise Baggermatratzen und ähnliches erforderlich sein, so sind die
Aufwendungen dafür in die nachfolgende Position
"Geräteeinsatz" einzurechnen.
Eine gesonderte Vergütung erfolgt nicht.
Gleiches gilt für bauzeitliche Bohrebenen,
Behelfsrampen und dgl. einschließlich Rückbau.

**51.17.0010 Geräteeinsatz für Pfähle Ebene herst/bes.**
StL-Nr. 2198177059902
Geräte für das Herstellen von Pfählen nach Unterlagen
des AG einsetzen. Der Einsatz umfasst das einmalige
Aufstellen und Abbauen sowie das Umsetzen im Bereich
des Bauteils.
Bauteil '= Irritationsschutzwand.'
Einsatz 'für Ortbetonbohrpfähle
Pfahl-DU über 50 bis 75 cm.'
Arbeitsebene herstellen und beseitigen.
Menge: 1,000 St

**51.17.0020 Ortbeton-Großbohrpfahl herstellen Pfahl-DU = 70 cm Länge 3,5 m lotrecht StB C 30/37 Verrohrt Bohrgut verwerten**
Ortbeton-Großbohrpfahl entsprechend statischen und
konstruktiven Erfordernissen herstellen, ggf.
Leerbohrungen bzw. -teufen ausführen.
Pfahl entsprechend Zeichnung anordnen (Pfosten-Nr.
0 bis 11).
Bodenverhältnisse sind in Baugrundunterlagen angegeben.
Abgerechnet wird nach Länge von der Gründungsfläche bis
10 cm unter OK Gelände.
Bewehrung wird gesondert vergütet. Flachstahl für Aufstandskreuz und Distanzringe werden als Betonstahl abgerechnet.
Herrichten des Pfahlkopfes wird gesondert vergütet.
Gründung für Irritationsschutzwand.
Pfahldurchmesser = 70 cm.
Pfahllänge 3,5 m.
Neigung lotrecht.
Material = Stahlbeton, Druckfestigkeitsklasse C 30/37,
Expositionsklasse XC2, XF2, WA.
Pfahl durch verrohrtes Bohren herstellen.
Bohrgut der Verwertung nach Wahl des AN zuführen
(AVV-Nr. 17 05 04).
Menge: 42,000 m

**51.17.0030 Betonstahl einbauen Pfahl B500B**
Betonstahl entsprechend statischen und konstruktiven
Erfordernissen einbauen einschließlich Distanzringen
und Aufstandskreuz.
Bauteil = Pfahl.
Stahlsorte = B500B.
Menge: 2,000 t

**51.17.0040 Ortbeton-Pfahlkopf mit einem Köcher herstellen D = 40/38 H = 65 cm Pf-DU 70 cm**
Ortbeton-Pfahlkopf für das Montieren der
ISW-Wandpfosten mit einem Köcher herstellen.
Abmessungen des Köchers: D = 40/38, H = 65 cm.
Pfahldurchmesser = 70 cm.
Köcher vor eindringendem Wasser und Frost schützen.
Menge: 12,000 St

#### Titel 51.22 Korrosionsschutz

*Hinweis*
Der Korrosionsschutz der Stahlbauteile erfolgt
werkseitig. Baustellenschweißnähte und Beschädigungen
(z.B. Transportschäden) sind gemäß Baubeschreibung
Abschnitt 1.1.2.3 auszubessern.
Die Aufwendungen für die beschriebenen Leistungen sind
in die nachfolgenden Positionen dieses Unterabschnittes
einzurechnen.

**51.22.0010 Stahloberfläche verzinken Feuerverzinkung im Werk**
StL-Nr. 2198223139101
Stahloberfläche nach Unterlagen des AG verzinken.
Bauteil '= Pfosten aus Profilstahl einschl.
Wandauflagerbleche.'
Verzinkung = Feuerverzinkung.
Ausführung im Werk.
Menge: 40,000 m2

**51.22.0020 Feuerverzinkte Oberfl. vorbereiten Sweepstrahlen auf Baustelle**
StL-Nr. 2198221339102
Feuerverzinkte Oberfläche der Stahlkonstruktion nach
Unterlagen des AG vorbereiten.
Bauteil '= Pfosten aus Profilstahl einschl.
Wandauflagerbleche.'
Oberfläche sweepstrahlen.
Vorbereitungsarbeiten auf der Baustelle durchführen.
Menge: 40,000 m2

**51.22.0030 Stahloberfläche zwischenbeschichten 1 Schicht/Werk 80 mym Airless vorbereitete Fl.**
StL-Nr. 21982251390109122
Stahloberfläche nach Unterlagen des AG zwischenbeschichten.
Bauteil '= Pfosten aus Profilstahl einschl.
Wandauflagerbleche.'
Zwischenbeschichtung bestehend aus einer Schicht, im
Werk aufbringen.
Beschichtungsstoff 'auf
Polyacryl-Copolymerisat-Grundlage für feuerverzinkten
Stahl, wasserverdünnbar, nach TL/TP KOR-Stahlbauten,
Anhang E, Blatt 91.'
Sollschichtdicke = 80 mym.
Zwischenbeschichtung mit Airless-Spritzgerät auftragen.
Ecken, Kanten, Schrauben, schwer zugängliche Bereiche
etc. vorstreichen.
Abgerechnet wird die vorbereitete Stahlfläche.
Menge: 40,000 m2

**51.22.0040 Stahloberfläche deckbeschichten im Werk 80 mym Airless Fugen dichten vorbereitete Fl.**
StL-Nr. 21982261390191212
Stahloberfläche nach Unterlagen des AG deckbeschichten.
Bauteil '= Pfosten aus Profilstahl einschl.
Sockelauflagerblecke.'
Deckbeschichtung im Werk aufbringen.
Beschichtungsstoff
'auf Polyurethan-Grundlage nach
TL/TP-KOR-Stahlbauten, Anhang E, Blatt 87.
Farbton der Deckbeschichtung = tannengrün nach
RAL 6009.'Sollschichtdicke = 80 mym.
Deckbeschichtung mit Airless-Spritzgerät auftragen. E-
cken, Kanten, Schrauben, schwer zugängliche Bereiche
etc. vorstreichen.
Fugen und Spalten zur Vermeidung von Spaltkorrosion
und/oder Berührungskorrosion mit dauerelastischem,
überbeschichtbaren Abdichtungsstoff auf PUR-Basis abdichten. Abdichtungsstoff auf das Korrosionsschutzsystem abstimmen.
Abgerechnet wird die vorbereitete Stahlfläche.
Menge: 40,000 m2

**51.22.0050 Stahloberfläche zwischenbeschichten 1 Schicht/Werk 80 mym Airless vorbereitete Fl.**
StL-Nr. 21982251390109122
Stahloberfläche nach Unterlagen des AG zwischenbeschichten.
Bauteil '= Flächen der Pfosten aus Profilstahl und
Stahlteile im Bereich der erdberührten Pfostenteile.'
Zwischenbeschichtung bestehend aus einer Schicht, im
Werk aufbringen.
Beschichtungsstoff 'auf
Polyacryl-Copolymerisat-Grundlage für feuerverzinkten
Stahl, wasserverdünnbar, nach TL/TP KOR-Stahlbauten,
Anhang E, Blatt 91.'
Sollschichtdicke = 80 mym.
Zwischenbeschichtung mit Airless-Spritzgerät auftragen.
Ecken, Kanten, Schrauben, schwer zugängliche Bereiche
etc. vorstreichen.
Abgerechnet wird die vorbereitete Stahlfläche.
Menge: 11,000 m2

#### Titel 51.24 Schutz- u. Instands. von Betonbauteilen

*Hinweis*
Die beschriebene Leistung umfasst die Flächen, die eine
Beschichtung mit einem Anti-Graffiti-System (AGS)
erhalten.

**51.24.0010 Betonunterlage vorbereiten Vorb.nach Wahl AN entsorgen**
StL-Nr. 21912410899001001
Betonunterlage nach Unterlagen des AG vorbereiten. Vorbereitete Flächen säubern.
Bauteil '= Irritationsschutzwand (autobahnzugewandte
Seite).'
Vorbereitungsverfahren = Betonunterlage nach Wahl des
AN vorbereiten.
Abfall entsorgen.
Menge: 105,000 m2

**51.24.0020 Anti-Graffiti-Beschichtung**
Beschichtung mit einem Anti-Graffiti-System '(AGS) als
Iösungsmittelfreies, permanentes Porenschlusssystem
entsprechend den Verarbeitungsrichtlinien des
Herstellers herstellen einschließlich Reinigung des
Untergrundes mit Hochdruckwasserstrahlen der Flächen
(150-200 bar) und Untergrundvorbehandlung.
Farbton: farblos
Glanzgrad: matt
Untergrund: Beton.
Ausführung in Teilflächen verschiedener Abmessungen.
Flächen = sichtbare Fläche Betonelemente
(autobahnzugewandte Seite).
Menge: 105,000 m2

#### Titel 51.27 Pfosten und Wandelemente

**51.27.0010 Pfosten für ISW einbauen i. M. 3,15 m a. Profilstahl HE-A 160**
Pfosten für Irritationsschutzwand entsprechend
statischen und konstruktiven Erfordernissen nach
Zeichnung herstellen.
Einbauort nach Zeichnung (Pfosten-Nr. 0 bis 9).
Pfosten aus Profilstahl S 235 JR, HE-A 160.
Länge i. M. 3,15 m.
Vor Feuerverzinkung Sockelauflagerbleche einschweißen.
Pfosten in Köcher setzen.
Korrosionsschutz wird gesondert vergütet.
Menge: 10,000 St

**51.27.0020 Knickpfosten für ISW einbauen i. M. 3,26 m a. Profilstahl zwei coup HE-A 160**
Pfosten für Irritationsschutzwand entsprechend
statischen und konstruktiven Erfordernissen nach
Zeichnung herstellen.
Einbauort nach Zeichnung (Pfosten-Nr. 10 bis 11).
Knickpfosten aus Profilstahl S 235 JR, zwei coupierte
HE-A 160.
Länge i. M. 3,26 m.
Vor Feuerverzinkung Sockelauflagerbleche einschweißen.
Pfosten in Köcher setzen.
Korrosionsschutz wird gesondert vergütet.
Menge: 2,000 St

**51.27.0030 Pfostenaussparung für ISW verfüllen Beton C 20/25/ZM m. Kunststoffzusatz**
Pfostenaussparung (Köcher) für Irritationsschutzwand
verfüllen.
Aussparung bis 10 cm unter Köcheroberkante mit Beton
C 20/25 mit schwindarmen Zement oder Zementmörtel nach
ZTV-Lsw 06 Abschnitt 6.1 verfüllen.
Die restlichen 10 cm sind mit einem wasserdichten
Zementmörtel mit Kunststoffzusatz nach TL BE-PCC 90
(Körnung bis 8 mm, Prüfzeugnis erforderlich)
kraftschlüssig zu verfüllen.
Menge: 12,000 St

*Hinweis*
Beim Einbau der Wandelemente ist durch geeignete
Montagehilfen bzw. Schutzzwischenlagen jede
Beschädigung des Korrosionsschutzes der Pfosten und der
Elemente auszuschließen. Diese Leistungen sind in die
Einheitspreise einzukalkulieren.

**51.27.0040 Wandelement einbauen Pf.-abstand 2-4 m Höhe 2,3-2,7 m**
Wandelement für Irritationsschutzwand entsprechend
statischen und konstruktiven Erfordernissen nach
Zeichnung herstellen und einbauen.
Befestigung mit verzahnten Kunststoffdoppelkeilen.
Abgerechnet wird nach Fläche, ermittelt aus der
mittleren Höhe multipliziert mit der Solllänge des
Wandelementes.
Gestaltung nach Zeichnung (Anlage 3, Blatt-Nr. 2).
Einbauort = Feld-Nr. 0 bis 11,
Betonfestigkeitsklasse C 30/37, Expositionsklasse XD1,
XF2, WA.
Trägerplatte durchgefärbt mit Terrament-Zement,
Farbe = rotbraun aus gefügedichtem Stahlbeton.
Anwohnerseite = senkrechter Besenstrich.
Fahrbahnseite = glatte Schalung mit senkrechter
Trapezstruktur.
Pfostenabstand = 2,00 bis 4,00 m.
Wandelementhöhe = 2,30 bis 2,70 m.
Menge: 110,000 m2

**51.27.0050 Dichtband einkleben senkr. EPDM o glw. 50-70 Shore**
Dichtband für Wandelemente einkleben.
Einbauort = senkrecht zwischen Pfosten und Wandelement.
Material = EPDM oder gleichwertig mit 50 bis 70 Shore.
Menge: 115,000 m

#### Titel 51.49 Ausführungs- und Bestandsunterlagen

*Hinweis*
Hinweise zu den Bestandsunterlagen:
Bestandsunterlaen sind gemäß ZTV-ING, Teil 1, Abschnitt
2 anzufertigen.
Lieferung des Bauwerksbuches in Papierform vier Wochen
vor 1. Hauptprüfung nach DIN 1076 zur Prüfung durch AG.
Lieferung des korrigierten bauwerksbuches 14 Tage vor
der 1. Hauptprüfung nach DIN 1076.
Lieferung der weiteren bestandsunterlagen gemäß LV bis
zur Abnahme des bauwerkes.
Ausnahmen sind schriftlich zu vereinbaren.

**51.49.0010 Bestandsübersichtszeichnung**
Bestandsübersichtszeichnung des Bauwerkes mittels
CAD-System nach ZTV-ING, Teil 1, Abschnitt 2 unter
Einbeziehung unmittelbar angrenzender Bauwerke bzw.
Bauteile anfertigen.
Lieferung in Papierform als Ausdruck aus dem CAD-System
im 3-facher Ausfertigung gefaltet und in 3-facher
Ausfertigung verkleinert im Format DIN A 3 in
Papierform. Außerdem in digitaler Form als
CAD-Austauschdatei (DXF-Format) mit dem
DXF-Übergabeformular und als Rasterdatei (TIFF-Format)
sowie als pdf-Datei gemäß Anlage 2, Blatt ANL - 4 zur
LB.
Die CAD-Daten sind dem AG im DXF-Format auf CD-ROM so
zu übergeben, dass eine direkte Weiterverarbeitung
möglich ist.
Erforderliche Abstimmungen sind mit dem AG zu führen.
Die TIFF-Dateien sind gemeinsam mit der cab-Datei auf
CD an den AG zu übergeben.
Menge: 1,000 Psch

**51.49.0020 Bestandszeichnungen**
Anfertigen von Bestandszeichnungen nach ZTV-ING, Teil
1, Abschnitt 2 durch Berichtigung der Originale der mit
einem CAD-System erstellten Ausführungszeichnungen oder
ggf. durch Anfertigen besonderer Zeichnungen gemäß
Anlage 2, Blatt ANL - 4 zur LB mittels CAD-System.
Lieferung an den AG in 2-facher Ausfertigung in
Papierform gefaltet als Ausdruck aus dem CAD-System.
Außerdem in digitaler Form als CAD-Austauschdatei
(DXF-Format) mit dem DXF-Übergabeformular und als
Rasterdatei (TIFF-Format) gemäß Anlage zur LB.
Die CAD-Daten sind dem AG im DXF-Format auf einem
geeigneten Datenträger so zu übergeben, dass eine
direkte Weiterverarbeitung möglich ist.
Erforderliche Abstimmungen sind mit dem AG zu führen.
Menge: 1,000 Psch

**51.49.0030 Statik als pdf-Datei**
Standsicherheitsnachweise in digitalisierter Form
(gescannt) im Format PDF mit Prüfeintragungen in
1-facher Ausfertigung auf CD-ROM liefern.
Menge: 1,000 Psch

**51.49.0040 Bauwerksdaten erfassen, Bauwerksbuch erstellen**
Bauwerksdaten mit der aktuellen Version des
Programmsystems SIB-Bauwerke auf der Datenbasis der
ASB-ING erfassen.
Vorhandene digitalisierte Zeichnungen, Bilder und
Dokumente mit erfassen.
Ausdruck des Bauwerksbuches aus den erfaßten Daten und
Übergabe an den AG in 3-facher Ausfertigung sowie in
1-facher Ausfertigung als cab-Datei auf CD gemäß Anlage
2, Blatt ANL - 5 zur LB.
Menge: 1,000 Psch

**51.49.0050 Lichtbild-Dokumentation**
Lichtbilder über den wesentlichen Bauablauf sowie vom
fertiggestellten Bauwerk in digitalisierter Form
liefern, aufgenommen mit Digitalkamera oder Scanner
als Rasterdatei in  JPEG-Format gemäß Anlage 2, Blatt
ANL - 4 zur LB sowie in 2-facher Ausfertigung in
Papierform.
Lieferung eines Inhaltsverzeichnisses mit relevanten
Daten zu jedem als Datei gelieferten Bild in digitaler
Form und als Ausdruck nach Angaben des AG gemäß Vorgabe
Anlage 2, Blatt ANL - 8 und ANL - 9 zur LB.
Lieferung von ca. 10 Bildern.
Menge: 1,000 Psch

**51.49.0060 Verzeichnisse und Listen**
Zeichnungsverzeichnisse gemäß Anlage 2, Blatt ANL - 7
zur LB, Inhaltsverzeichnis für die Standsicherheitsnachweise, Stahllisten einschl. Mengenberechng für die
Stahl- und Spannbetonbauwerke und -bauteile,
Stücklisten einschl. Mengen- und Beschichtungsflächenberechnungen für stählerne Bauwerke und Bauteile,
Messprotokolle laut ZTV-ING, Teil 1, Abschnitt 2.
Lieferung in 1-facher Ausfertigung.
Menge: 1,000 Psch

USt %: 19,00
